# Umrüstung Leuchtmittel Flutlicht Stadion Wiesloch in LED
Angebotsaufforderung (GAEB DA XML 3.2, DA83)
Projekt: 2026-8
Währung: EUR
Bieterkommentare zugelassen: nein
Auftraggeber: Stadt Wieloch, keine Angabe, 00000; DV-Nummer: 2026-8
Erstellt mit: COSOBA-AVA-SYSTEM V8/ GXML Toolbox V3.2 R20170508, AVA.relax, 27.05.2026

## 2026-8 Lieferung und Montage Leuchtmittel (LED) Flutlicht Stadion W
Datum: 24.03.2026
EP-Anteile: Löhne; Stoffe; Gerätekosten; Sonstiges

*Hinweis: Projektbeschreibung:...*
Projektbeschreibung:

Die Stadt Wiesloch beabsichtigt den Flutlichtumbau mit einer modernen, effizienten und dimmbaren LED-Flutlichtbeleuchtung
im Stadion Wiesloch. Vorhanden sind 4 Maste mit 32m LPH

Anschrift:
Parkstraße 3, 69168 Wiesloch

Wegen der näheren Wohnbebauung sind umfangreiche Vorkehrungen zur Vermeidung von Lichtemissionen zu treffen.
Die Vorgaben aus der technischen Beschreibung sind einzuhalten.

Weicht die fertiggestellte Anlage von festgesetzten Spezifikationen ab, gehen die wirtschaftlichen Folgen zu Lasten des Anbieters.

Allgemeine Ausführungsbeschreibung

Art der Arbeiten:
Elektroinstallation DIN 18382, VDE 0100
Potentialsteuerung EN 62305-3, VDE 0185-305:2011-10
Erdungsmessung DIN VDE 0413 Teil 7
Sportstättenbeleuchtung DIN EN 12193

Arbeitsumfang:
Art und Umfang der in diesem Leistungsverzeichnis erfassten Arbeiten und Leistungen richten sich nach der VOB, Teil C, und DIN in jeweils neuester Fassung. Alle Positionen verstehen sich soweit nicht anders beschrieben inklusive Lieferung und betriebsfertiger Montage.

Nachweise die mit dem Angebot eingereicht werden müssen.
Siehe Anlage A
Für die spezifischen Anforderungen und Nachweise der Leuchte und Leuchtmittel siehe "Anforderung an die LED-Beleuchtung in den Vorbemerkungen

Die original Lichtberechnung nach DIN12193 und den spezifischen Auftraggeber Anforderungen inklusive der Immissionsbetrachtung in einem prüfbaren Format wie Cupid, Dialux oder Relux für die fachliche Prüfung zur Verfügung gestellt werden.

Eine genaue Beschreibung der Lichtsteuerung inkl. Nachweis das alle geforderten Funktionen mit den angebotenen Komponenten erfüllt werden.

Eine Fernbedienbarkeit sowie Fernwartung der Anlage via PC, Tablet und Handy muss ohne spezifische APP, zukunftssicher rein über Browser möglich sein. Internet Zugang wird vom Auftraggeber zur Verfügung gestellt. Um langfristig zukunftssicher zu sein muss auch eine offene Softwareschnittstelle für die Steuerung (via TCP/IP) und Cloud (via Internet) zur Verfügung stehen, die eine Steuerung der Anlagen direkt über externe Software erlaubt, wie z.B. Buchungssoftware oder Zeitplanungssoftware.

Alle Anlagen müssen Zentral über ein APP freies Dashboard von der Stadt Wiesloch zugriffsfähig sein. U.a müssen hier Verbrauchsdaten, Nutzungsprotokoll und Fehlermeldungen der Leuchten auslesbar sein.
Weiterhin muss die Möglichkeit der Fernwartung bestehen.

Auf Verlangen, ist kostenfrei eine Leuchte gemäß Lichtplan, zur Verfügung zu stellen.

Die Rechnung muss entsprechend der BUMB-Förderung (via Z.U.G.) gemäß Klimaschutzinitiative erstellt werden. D.h. Sie muss in förderfähige und nicht förderfähige Positionen, mit der entsprechenden Zwischensumme, erstellt werden.

Gewährleistung nach VOB B § 13, die Dauer wird jedoch verlängert auf zehn Jahre. Für die Gewährleistung gilt im Übrigen die VOB/B.

Die Beseitigung des anfallenden Bauschutts wie Abfälle, Reste, Verpackungsmaterial usw. ist Sache Auftragnehmer und ist täglich unaufgefordert durchzuführen.
Sollte die Schuttbeseitigung unterbleiben oder nicht in der angegebenen Weise durchgeführt werden, ist die Bauleitung berechtigt, dies nach vorheriger Aufforderung auf Kosten Auftragnehmer anderweitig zu veranlassen. Bauseits werden keine Container zur
Verfügung gestellt.

Anforderung an die LED-Beleuchtung
Flache LED-Leuchten oder LED-Paneele mit Modulanordnung in einer Ebene
Keine Abstrahlung in oberen Halbraum zulässig ULOR 0%
Licht-Farbtemperatur <= 4000K
LED-Flutlicht, nutzungsabhängig steuerbar für Spiel- und Trainingsbeleuchtung
Lichtklasse II für Fußball und Leichtathletik nach DIN EN 12193
Zusätzlich Lichttechnische Anforderungen: Fußball:
95 Lux im Trainingsbetrieb
PA >= 230 Lux, Emin/ Emittel >= 0,8, Emin/ Emax >= 0,6
TA >= 230 Lux, Emin/ Emittel >= 0,78, Emin/ Emax >= 0,58Leichtathletik: 105 Lux im Trainingsbetrieb
Laufbahn 400m (Raster 19x3): >=210 Lux, Emin/ Emittel >=  0,61, Emin/ Emax >= 0,48
Laufbahn 110m (Raster 19x3): 220 Lux, Emin/ Emittel >=  0,70, Emin/ Emax >= 0,55
Gesamtgerade 141m: >= 220 Lux, Emin/ Emittel >=  0,70, Emin/ Emax >= 0,60
LA Fläche 150 x 80m: 230 Lux, Emin/ Emittel >=  0,75, Emin/ Emax >= 0,55
Kleinfeld 125 Lux, Emin/ Emittel >=  0,75, Emin/ Emax >= 0,60
Gesamtbereich: Kleinfeld Kugelstoßen und Trainingsbereich Rasen: 120 Lux, Emin/ Emittel >=  0,70, Emin/ Emax >= 0,50
Dabei gilt nach LAI-Richtlinie: Aufhellung bis 22:00 Uhr <3 Lux und Blendwert k< 64.
Anschluss Leuchten: 400 VAC, 2 Phasen und Erde; 230 VAC sind aus Effizienzgründen nicht zulässig.
Kein Einschaltstrom zulässig. Imax je Leuchte<= 4,5 A. Nachweis bei Angebotsabgabe erforderlich
Farbtemperatur RA >= 75
Dimmbar nach vorgegebenen Werten ohne Reduzierung der Gleichmäßigkeit
Kabellose Steuerbarkeit der LED-Leuchten via störungsfreien Funk mit sicherem Datenprotokoll Schutzart nach MIL Standard (muss beim Angebot nachgewiesen werden)
Lichtszenenfunktionen: min. 12 Lichtszenen nach Kundenwunsch mit u.a. 2x Halbfeld Training, Trainingsbetrieb, Orientierungsmodus und extra geschützter Spielbetrieb bzw. Wettkampfbetrieb (PIN, RFID).
Masterlichtszenenfunktionen:
Astrouhr verhindert das zu frühe einschalten vor Dämmerung
Um 21:50 fährt das Licht selbsttätig auf 10% Leistung. Um 22:00 Uhr Licht Aus (Zeiten und Dauer nach Kundenwunsch muss jederzeit kostenfrei änderbar sein)
Masterschalter zum überbrücken beider Funktionen müssen vorgesehen werden.
Vom Auftragnehmer- veränder- und programmierbar nach Kundenwunsch: Innerhalb der Garantiezeit sind Anpassungen der Lichtszenen, ohne Begrenzung der Anzahl, kostenfrei.
Zugriffssteuerung mit RF ID Chips. Nutzerverwaltung muss kundenseitig einstellbar und programmierbar sein.
Zugriff und Bedienung auch via Browser aus der Ferne z.B. Rathaus, inkl. RF - ID Nutzerverwaltung, Dimmung und Verbrauchsdaten muss kostenfrei möglich sein
Software: lebenslang lizenzfrei (muss explizit bestätigt werden)

Fertige Sportfelder können mit Abstimmung und Vorgaben Auftraggeber mit Steiger oder ähnlich schweren Fahrzeugen befahren werden.
Bei Zuwiderhandlungen gehen Schäden und deren Beseitigung zu Lasten des Auftragsnehmers.

Zusätzliche Leistungen bedürfen der schriftlichen Beauftragung durch den Auftraggeber.

Die Baustelle steht während der Arbeiten dem Auftragnehmer zur Verfügung. Es dürfen nur betriebsnotwendige Fahrzeuge in die
Sportanlage einfahren.

Eigenes Restmaterial, Verschnitt, Bruch- und Verpackungsmaterial und dgl. ist vom Auftragnehmer zu entsorgen.

Vor Beginn notwendiger Schachtarbeiten hat der Auftragnehmer sich über deren ober oder unterirdischen Verlauf zu
informieren und evtl. fehlende Leitungspläne einzuholen.

### Titel 1 Baustelleneinrichtung

**1.1 Baustelleneinrichtung**
*** Pauschalposition
*** EP-Aufgliederung gefordert
Baustelleneinrichtung
Einrichten der Baustelle inkl. vorhalten der erforderlichen Kleingeräte und Hubarbeitsbühne
Menge: 1,000 psch

**1.2 Rückbau der Baustelleneinrichtung**
*** Pauschalposition
*** EP-Aufgliederung gefordert
Rückbau der Baustelleneinrichtung
Räumung der Baustelle und Lagerplatz
Menge: 1,000 psch

### Titel 2 Berechnungen, Planungen und Inbetriebnahme

**2.1 Gutachterliche Lichtberechnung**
*** Pauschalposition
*** EP-Aufgliederung gefordert
Gutachterliche Lichtberechnung
Gutachterlich prüffähige Lichtberechnung mit <= 4000K Leuchten nach DIN 12193
bei Wartungsfaktor 0,90 und Immissionsberechnung nach LAI an den angrenzenden Wohngebäuden Gerbersruhstraße 79-105.
Immissionsbeurteilungen bei Wartungsfaktor 1 und ohne Berücksichtigung von Pflanzen aller Art.
Menge: 1,000 psch

**2.2 Lichttechnische Messung**
*** Pauschalposition
*** EP-Aufgliederung gefordert
Lichttechnische Messung
Lichttechnische Messung der Flutlichtanlage für alle
Schaltstufen inkl. Erstellung eines Messprotokolls
Menge: 1,000 psch

**2.3 Inbetriebnahme, Einweisung und Abnahme**
*** Pauschalposition
*** EP-Aufgliederung gefordert
Inbetriebnahme, Einweisung und Abnahme
Die Inbetriebnahme der Anlagen hat grundsätzlich mit Fachkräften Auftragnehmer zu erfolgen und dabei ist das Bedienungspersonal des Auftraggebers in die Funktion der Anlagen einzuweisen. Die Einweisung ist durch ein Protokoll zu dokumentieren.

Abnahme der Anlagen

1. Die Abnahme, ggf. auch Teilabnahme der Anlagen hat förmlich zu erfolgen. Die Abnahme ist rechtzeitig vom Auftragnehmer schriftlich beim Auftraggeber zu beantragen.

2. Voraussetzung für die Abnahme ist:
Die Einweisung Auftraggeber muss erfolgt und abgeschlossen sein.
Die Anlagen müssen alle zugesicherten Eigenschaften haben und mängelfrei sein.
Die geforderte Dokumentation muss vorliegen.
Diese ist spätestens 2 Wochen nach der Fertigstellungsmeldung vorzulegen.
Die Gesamtheit der abzunehmenden Lieferungen und Leistungen muss erbracht sein.

3. Die Durchführung der Abnahmeverfahren ist Sache Auftragnehmer. Er hat hierfür alle Vorkehrungen für einen reibungslosen Ablauf zu treffen und die Messgeräte zu stellen. Zur Abnahme ist die einwandfreie Funktion sämtl. Anlagenteile vom Auftragnehmer nachzuweisen bzw. vorzuführen. Bei Vorliegen geringfügiger Mängel werden diese protokolliert und für deren Beseitigung eine angemessene Frist eingeräumt. Die Gesamtleistung oder Teilleistung gilt nicht dadurch als abgenommen, dass der Auftraggeber diese in Benutzung genommen hat.

4. Werden bei der Abnahme wesentliche Mängel festgestellt und hierdurch zusätzl. Abnahmen bzw. Nachabnahmen notwendig, so hat der Auftragnehmer sämtl. hierfür entstehenden Kosten zu tragen. Dazu gehören auch die beim Auftraggeber und Fachingenieur entstehenden Kosten. Diese werden dem Auftragnehmer in Rechnung gestellt und ggf. von der Schlussrechnung abgesetzt.
Menge: 1,000 psch

**2.4 Dokumentation und Messung der Flutlichtanlage**
*** Pauschalposition
*** EP-Aufgliederung gefordert
Dokumentation und Messung der Flutlichtanlage
Folgende Prüfungen und Dokumentationen sind vom Errichter der Anlage durchzuführen, zu belegen, zu dokumentieren und abgeheftet in Ordnern dem Auftraggeber in 2-facher Ausfertigung zu übergeben:
Protokoll Messung der Flutlichtanlage gem. DIN VDE 0100-600
Stromlaufpläne
Klemmenlisten und Gerätelisten
sämtl. Bedienungs-, Wartungsanleitungen und erforderliche Mess- und Prüfprotokolle
CE-Zertifikat gemäß Niederspannungsrichtlinien
Ein kompletter Satz Stromlaufpläne mit Ansichtszeichnungen und Klemmenanschlussplänen ist jeweils in einer Schaltplantasche in der
Schaltanlage zu hinterlegen.
Menge: 1,000 psch

### Titel 3 LED-Flutlicht Umbau

**3.1 Demontage altes Flutlicht**
*** EP-Aufgliederung gefordert
Demontage altes Flutlicht LPH32
inkl. Leuchten, Vorschaltgeräte und Kabel zwischen Anschlussbox Mastkorb zu den Leuchten
inkl. Hubarbeitsbühne
Menge: 36,000 Stk

**3.2 LED-Flutlichtscheinwerfer liefern**
*** EP-Aufgliederung gefordert
LED-Flutlichtscheinwerfer liefern
Flacher Flutlichtscheinwerfer mit 8x LED-Modulen und integrierten LED-Treiber (alle Module müssen in einer Ebene sein)
Die LED-Module müssen zwingend mechanisch fixiert sein (verstellbare LED-Module sind aus Lichtimmissionsgründen nicht zulässig)
Asymmetrische Abstrahlung durch HULC-Lichtführungskappen
Abstrahlwinkel 90°
Keine Abstrahlung in den oberen Halbraum ULOR= 0,00%
Leistung max.1800W, 400 VAC
Kein Einschaltstrom zulässig. Imax 4,5A, 400VAC, 2 Phasen und PE
Gewicht inkl. Anbauteile und LED-Treiber max. 24kg zulässig, Nachweis erforderlich.
Windangriffsfläche Cx<= 0,23 m² im eingebauten und ausgerichteten Zustand. Nachweis erforderlich
Lichtstrom >=330000 Lumen
Farbtemperatur max. 4000K
Farbwiedergabeindex RA>= 75
Lichtverlust max. 2% in 10000 Stunden unter Volllast
LED-Lebensdauer min.75000 Stunden
Dimmbar, Dimmsteuerung drahtlos über Funk via LEDlink
Ballwurfsicher nach DIN 18032-3:1997. CE, ENEC
Montage hängend oder stehend mit Schraube M16-M20, Ausrichtung horizontal über Befestigungsschraube und vertikal über Einstellschraube
Integrierter LED-Treiber mit >98% Wirkungsgrad
Anschlussdose mit WAGO-Schnellverbindern
Max. zulässige Gehäusetemperatur <60°C (Insektenschutz)
Alle LED-Leuchten Kabel innenliegend (geschützt vor Witterung und Vögel)
Gehäuse Aluminium grau
Schutzart IP66 komplett inkl. Anschlussbox
Garantie: 5 Jahre
Hergestellt in den EU.
Menge: 2,000 Stk

**3.3 LED-Flutlichtscheinwerfer liefern**
*** EP-Aufgliederung gefordert
LED-Flutlichtscheinwerfer liefern
Flacher Flutlichtscheinwerfer mit 8x LED-Modulen und integrierten LED-Treiber (alle Module müssen in einer Ebene sein)
Die LED-Module müssen zwingend mechanisch fixiert sein (verstellbare LED-Module sind aus Lichtimmissionsgründen nicht zulässig)
Asymmetrische Abstrahlung durch HULC-Lichtführungskappen
Abstrahlwinkel 45°
Keine Abstrahlung in den oberen Halbraum ULOR= 0,00%
Leistung max.1800W, 400 VAC
Kein Einschaltstrom zulässig. Imax 4,5A, 400VAC, 2 Phasen und PE
Gewicht inkl. Anbauteile und LED-Treiber max. 24kg zulässig, Nachweis erforderlich.
Windangriffsfläche Cx<= 0,23 m² im eingebauten und ausgerichteten Zustand. Nachweis erforderlich.
Lichtstrom >=330000 Lumen
Farbtemperatur max. 4000K
Farbwiedergabeindex RA>= 75
Lichtverlust max. 2% in 10000 Stunden unter Volllast
LED-Lebensdauer min.75000 Stunden
Dimmbar, Dimmsteuerung drahtlos über Funk via LEDlink
Ballwurfsicher nach DIN 18032-3:1997. CE, ENEC
Montage hängend oder stehend mit Schraube M16-M20, Ausrichtung horizontal über Befestigungsschraube und vertikal über Einstellschraube
Integrierter LED-Treiber mit >98% Wirkungsgrad
Anschlussdose mit WAGO-Schnellverbindern
Max. zulässige Gehäusetemperatur <60°C (Insektenschutz)
Alle LED-Leuchten Kabel innenliegend (geschützt vor Witterung und Vögel)
Gehäuse Aluminium grau
Schutzart IP66 komplett inkl. Anschlussbox
Garantie: 5 Jahre
Hergestellt in den EU.
Menge: 10,000 Stk

**3.4 LED-Flutlichtscheinwerfer liefern**
*** EP-Aufgliederung gefordert
LED-Flutlichtscheinwerfer liefern
Flacher Flutlichtscheinwerfer mit 8x LED-Modulen und integrierten LED-Treiber (alle Module müssen in einer Ebene sein)
Die LED-Module müssen zwingend mechanisch fixiert sein (verstellbare LED-Module sind aus Lichtimmissionsgründen nicht zulässig)
Asymmetrische Abstrahlung durch HULC- Lichtführungskappen
Abstrahlwinkel 180°
Keine Abstrahlung in den oberen Halbraum ULOR= 0,00%
Leistung max.1800W, 400 VAC
Kein Einschaltstrom zulässig. Imax 4,5A, 400VAC, 2 Phasen und PE
Gewicht inkl. Anbauteile und LED-Treiber max. 24kg zulässig, Nachweis erforderlich.
Windangriffsfläche Cx<= 0,23 m² im eingebauten und ausgerichteten Zustand. Nachweis erforderlich.
Lichtstrom >=330000 Lumen
Farbtemperatur max. 4000K
Farbwiedergabeindex RA>= 75
Lichtverlust max. 2% in 10000 Stunden unter Volllast
LED-Lebensdauer min.75000 Stunden
Dimmbar, Dimmsteuerung drahtlos über Funk via LEDlink
Ballwurfsicher nach DIN 18032-3:1997. CE, ENEC
Montage hängend oder stehend mit Schraube M16-M20, Ausrichtung horizontal über Befestigungsschraube und vertikal über Einstellschraube
Integrierter LED-Treiber mit >98% Wirkungsgrad
Anschlussdose mit WAGO-Schnellverbindern
Max. zulässige Gehäusetemperatur <60°C (Insektenschutz)
Alle LED-Leuchten Kabel innenliegend (geschützt vor Witterung und Vögel)
Gehäuse Aluminium grau
Schutzart IP66 komplett inkl. Anschlussbox
Garantie: 5 Jahre
Hergestellt in den EU.
Menge: 2,000 Stk

**3.5 LED-Stadion Flutlichtscheinwerfer liefern**
*** EP-Aufgliederung gefordert
LED-Stadion Flutlichtscheinwerfer liefern
Flacher Flutlichtscheinwerfer mit 8x LED-Modulen und integrierten LED-Treiber (alle Module müssen in einer Ebene sein)
Die LED-Module müssen zwingend mechanisch fixiert sein (verstellbare LED-Module sind aus Lichtimmissionsgründen nicht zulässig)
Asymmetrische Abstrahlung durch HULC-Lichtführungskappen
Abstrahlwinkel 20°
Keine Abstrahlung in den oberen Halbraum ULOR= 0,00%
Leistung max.1800W, 400 VAC
Kein Einschaltstrom zulässig. Imax 4,5A, 400VAC, 2 Phasen und PE
Gewicht inkl. Anbauteile und LED-Treiber max. 24kg zulässig, Nachweis erfordelich.
Windangriffsfläche Cx<= 0,23 m² im eingebauten und ausgerichteten Zustand. Nachweis erforderlich.
Lichtstrom >=330000 Lumen
Farbtemperatur max. 4000K
Farbwiedergabeindex RA>= 75
Lichtverlust max. 2% in 10000 Stunden unter Volllast
LED-Lebensdauer min.75000 Stunden
Dimmbar, Dimmsteuerung drahtlos über Funk via LEDlink
Ballwurfsicher nach DIN 18032-3:1997. CE, ENEC
Montage hängend oder stehend mit Schraube M16-M20, Ausrichtung horizontal über Befestigungsschraube und vertikal über Einstellschraube
Integrierter LED-Treiber mit >98% Wirkungsgrad
Anschlussdose mit WAGO-Schnellverbindern
Max. zulässige Gehäusetemperatur <60°C (Insektenschutz)
Alle LED-Leuchten Kabel innenliegend (geschützt vor Witterung und Vögel)
Gehäuse Aluminium grau
Schutzart IP66 komplett inkl. Anschlussbox
Garantie: 5 Jahre
Hergestellt in den EU.
Menge: 6,000 Stk

**3.6 LED-Stadion Flutlichtscheinwerfer liefern**
*** EP-Aufgliederung gefordert
LED Stadion Flutlichtscheinwerfer liefern
Flacher Flutlichtscheinwerfer mit 8x LED-Modulen und integrierten LED-Treiber (alle Module müssen in einer Ebene sein)
Die LED-Module müssen zwingend mechanisch fixiert sein (verstellbare LED-Module sind aus Lichtimmissionsgründen nicht zulässig)
Asymmetrische Abstrahlung durch HULC-Lichtführungskappen
Abstrahlwinkel 40°
Keine Abstrahlung in den oberen Halbraum ULOR= 0,00%
Leistung max.1800W, 400 VAC
Kein Einschaltstrom zulässig. Imax 4,5A, 400VAC, 2 Phasen und PE
Gewicht inkl. Anbauteile und LED-Treiber max. 24kg zulässig, Nachweis erforderlich.
Windangriffsfläche Cx<= 0,23 m² im eingebauten und ausgerichteten Zustand. Nachweis erforderlich.
Lichtstrom >=330000 Lumen
Farbtemperatur max. 4000K
Farbwiedergabeindex RA>= 75
Lichtverlust max. 2% in 10000 Stunden unter Volllast
LED-Lebensdauer min.75000 Stunden
Dimmbar, Dimmsteuerung drahtlos über Funk via LEDlink
Ballwurfsicher nach DIN 18032-3:1997. CE, ENEC
Montage hängend oder stehend mit Schraube M16-M20, Ausrichtung horizontal über Befestigungsschraube und vertikal über Einstellschraube
Integrierter LED-Treiber mit >98% Wirkungsgrad
Anschlussdose mit WAGO-Schnellverbindern
Max. zulässige Gehäusetemperatur <60°C (Insektenschutz)
Alle LED-Leuchten Kabel innenliegend (geschützt vor Witterung und Vögel)
Gehäuse Aluminium grau
Schutzart IP66 komplett inkl. Anschlussbox
Garantie: 5 Jahre
Hergestellt in den EU.
Menge: 2,000 Stk

**3.7 HULC Lichtkappen Satz**
*** EP-Aufgliederung gefordert
HULC-Lichtkappensatz liefern und montieren
für geringste Lichtimmission. Außen Matt Schwarz, Innen diffus reflektiv. Spiegelnde Flächen sind aus Immissionsgründen nicht zugelassen.
Keine Abstrahlung in den oberen Halbraum
Gewicht max. 1 kg für 8 Kappen liefern und Montieren
Menge: 22,000 Stk

**3.8 Montage LED Flutlicht inkl. Ausrichtung**
*** EP-Aufgliederung gefordert
Montage LED-Flutlicht inkl. Ausrichtung
Mechanische und elektrische Montage LED-Flutlicht,
inkl. lichttechnischer Ausrichtung. Inkl. Steiger o. ähnl.
Menge: 22,000 Stk

**3.9 Sicherungseil liefern und Montieren**
*** EP-Aufgliederung gefordert
Sicherungsseil liefern und Montieren
Sicherungsseil aus Edelstahl gemäß UVV liefern und Montieren.
Menge: 22,000 Stk

**3.10 Erdkabel NYY-J 4 x 1,5 qmm**
*** EP-Aufgliederung gefordert
Erdkabel liefern und Verlegen
Erdkabel NYY-J 4 x 1,5 qmm zwischen Verteilerkasten (am Mastkorb) und Flutlichtleuchten.
Liefern und Verlegen
Menge: 100,000 lfm

**3.11 Verteilerkasten am Mastkorb**
*** EP-Aufgliederung gefordert
Verteilerkasten am Mastkorb
für den Abgang von bis zu 6x LED-Leuchten mit NYY-J 4x1,5mm²
Liefern und Montieren
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Menge: 4,000 Stk

**3.12 Überspannungsschutz LED Flutlichtleuchten**
*** EP-Aufgliederung gefordert
Überspannungsschutz LED-Flutlichtleuchten
Überspannungsschutz LED-Flutlichtleuchten ausgelegt für bis zu 6 LED-Flutlichtleuchten
inkl. Sicherungen und Überspannungsschutz Verteilerkasten montieren und anschließen
Modularer Blitzstrom-Kombi-Ableiter nach Anforderungsklasse Typ 2+3 zum Schutz von Niederspannungsverbrauchsanlagen vor
Überspannungen. Liefern und Montieren.
Menge: 4,000 Stk

**3.13 Warnschild**
*** EP-Aufgliederung gefordert
Warnschild
Warnschild Achtung! Bei Gewitter oder drohendem
Gewitter ist ein Mindestabstand von 10m zum Flutlichtmast einzuhalten!
Liefern und an Mast in Sichthöhe anbringen
Menge: 4,000 Stk

**3.14 Fachgerechte Entsorgung der alten Flutlichtleuchten**
*** EP-Aufgliederung gefordert
Fachgerechte Entsorgung der alten Flutlichtleuchten
Fachgerechte Entsorgung der alten Flutlichtleuchten mit Zubehör.
Mit Entsorgungsnachweis einer zugelassenen Deponie
Menge: 36,000 Stk

**3.15 Überarbeiten des vorhandenen Flutlichtverteilers**
*** EP-Aufgliederung gefordert
Überarbeiten des vorhandenen Flutlichtverteilers
Überarbeiten des vorhandenen Flutlichtverteilers
inkl. Einbau Überspannungsschutz
- 4 Stck. Schaltrelais 8-230VAC 1NO
- 2 Stck. Ausschalter 16A 1NO 230V
liefern, montieren und verdrahten
Menge: 1,000 Stk

**3.16 Smarte Steuerung für DIN Rail Einbau**
*** EP-Aufgliederung gefordert
Smarte Steuerung für DIN Rail Einbau
Schaltung Stromnetz direkt über 6 Relaisausgänge
DIN Rail Montage im Schaltschrank (10TE)
6 Mögliche Schaltquellen für Spielfelder oder andere Schaltgruppen integriert. Unbegrenzte Anbindung weiterer Schaltquellen bzw. Spielfelder muss möglich sein.
Eingänge und Auswertung für Zeitschaltuhr und Dämmerungsschalter.
Prüfung, Leuchtenstatus, Leuchtentemperaturen, Energieverbrauch und Testfunktionen müssen lokal und online möglich sein.
Lichtszenensteuerung über lokalen PC und RF/ID Bedieneinheit. Sowie auch Steuerung via Handy/Tablet und Fernbedienung (z.B. Rathaus etc.).
Spielmodus (100%) über Pin und RF ID geschützt
Fernwartung und Software Updates bei Anbindung an das Internet inkl. Programmierung
Zentrale Nutzerverwaltung der RF ID Chips via Webbrowser. Jede Lichtszene je RF ID Chip zuweisbar.
Software lebenslang Lizenzfrei
Antenne mit 15m Kabel
Störungsfreie Funk Datenübertragung über Funk via sicherem Datenprotokoll nach MIL-Standard (Nachweis verpflichtend). Full Duplex
Logging Funktion der Lichtszenen zu den RF ID Chips
Verknüpfungsfunktionen verschiedener Eingangssignale und deren Auswertung
Anschluss 12 VDC

Zeitbasierte Master Lichtszenen:
Um 21:50 (Zeit nach Kundewunsch änderbar) fährt das Licht auf 10% Leistung. Nach 10min (Zeitspanne nach Kundenwunsch anpassbar), um 22:00 Uhr, wird es abgeschaltet.
Die Astrouhr verhindert das zu frühe einschalten der Anlage.
Beide Funktionen müssen über einen Masterschalter überbrückbar sein (Z.B. für längerer Wettkämpfe oder Spiele).
Liefern und montieren
Menge: 1,000 Stk

**3.17 Funk Bedieneinheit RF**
*** EP-Aufgliederung gefordert
Funk Bedieneinheit RF
6 Tastenbox mit RF ID Freischaltung
mit RF ID Chips (je 5x) zur Nutzerkontrolle
Software Lizenzfrei
Antenne
Inkl. Netzteil
Störungsfreie Funk Datenübertragung
Kommunikation via LEDlink Protokoll (Schutz nach MIL-Standard)
Installationsort kann unabhängig der Lichtsteuerungszentrale gewählt werden.
Liefern und montieren am Kabelverteilerschrank
Menge: 2,000 Stk

**3.18 Astro- Zeitschaltuhr**
*** EP-Aufgliederung gefordert
Astro- Zeitschaltuhr
Astro- Zeitschaltuhr zurzeit und
Helligkeitsabhängigen Steuerung der Flutlichtanlage
für Reiheneinbau in der Hauptverteilung inkl.
Lieferung der Bauteile mit Verdrahtungszubehör und
Steuersicherung.
Menge: 1,000 Stk

### Titel 4 Stundenlohnarbeiten

**4.1 Techniker - Stunden**
*** EP-Aufgliederung gefordert
Menge: 5,000 h

**4.2 Monteur - Stunden**
*** EP-Aufgliederung gefordert
Menge: 5,000 h

**4.3 Helfer - Stunden**
*** EP-Aufgliederung gefordert
Menge: 5,000 h
